# Acumulador para calefacción y climatización

- Propiedad del archivo: CYPE INGENIEROS, S.A.
- Formato: FIEBDC-3/2002
- Divisa: EUR
- Costes indirectos: 3.00 %
- IVA: 21.00 %

## I Instalaciones

### IC Calefacción, refrigeración, climatización y A.C.S.

#### ICS Sistemas de conducción de agua

**ICS065** Ud Acumulador para calefacción y climatización.
Acumulador de inercia de acero al carbono, modelo Ecopuffer HP 100, "FERROLI", capacidad 106 l, eficiencia energética clase C, altura 962 mm, diámetro 470 mm, peso 28 kg, presión máxima de trabajo 3 bar, temperatura de trabajo entre 6°C y 110°C, con aislamiento térmico de espuma de poliuretano de 30 mm de espesor y conexiones hidráulicas de 1 1/2". Incluso válvulas de corte, elementos de montaje y accesorios necesarios para su correcto funcionamiento.
Incluye: Replanteo. Colocación. Conexionado. Comprobación de su correcto funcionamiento.
Criterio de medición de proyecto: Número de unidades previstas, según documentación gráfica de Proyecto.
Criterio de medición de obra: Se medirá el número de unidades realmente ejecutadas según especificaciones de Proyecto.

| Código | Ud | Descripción | Rendimiento | Precio | Importe |
|---|---|---|---|---|---|
| mt38fer080c | Ud | Acumulador de inercia de acero al carbono, modelo Ecopuffer HP 100, "FERROLI", capacidad 106 l, eficiencia energética clase C, altura 962 mm, diámetro 470 mm, peso 28 kg, presión máxima de trabajo 3 bar, temperatura de trabajo entre 6°C y 110°C, con aislamiento térmico de espuma de poliuretano de 30 mm de espesor y conexiones hidráulicas de 1 1/2". (material) | 1.000 | 597.00 | 597.00 |
| mt37sve010f | Ud | Válvula de esfera de latón niquelado para roscar de 1 1/2". (material) | 4.000 | 27.73 | 110.92 |
| mt38www010 | Ud | Material auxiliar para instalaciones de calefacción. (material) | 1.000 | 1.68 | 1.68 |
| mo004 | h | Oficial 1ª calefactor. (mano de obra) | 0.549 | 23.74 | 13.03 |
| mo103 | h | Ayudante calefactor. (mano de obra) | 0.549 | 21.90 | 12.02 |
| % | % | Costes directos complementarios | 2 % | 734.65 | 14.69 |
|  |  | Costes directos |  |  | 749.34 |
